# Los 2 Kanalbau
Angebotsaufforderung (GAEB 90, DA83)
DV-Nummer: 21990
Währung: EUR
Auftraggeber: VG Werke Zell, , ,

## Zusätzlicher Text
Geltende Bedingungen und Merkblätter
Die Ausführung der Leistungen muss nach den gültigen Gesetzen,
technischen Vorschriften, Unfallverhütungsvorschriften, den Technischen
Richtlinien/Anweisungen sowie den Ausführungsunterlagen des
Leistungsempfängers erfolgen, u. a.

Richtlinien für die Sicherung von Arbeitsstellen an Straßen
(RSA)
Zusätzliche technische Vertragsbedingungen zur RSA
(ZTV-SA)
Kreislaufwirtschafts- und Abfallgesetz  KrW-/AbfG -
Gefahrengutverordnung Straße - GGVS -StVO
VOB Teil C,

in den jeweils gültigen Fassungen.

Preise (Haupt-/Nebenleistungen)

Mit den Einheitspreisen sind sämtliche Hauptleistungen gemäß
Beschreibung der jeweiligen Leistungspositionen sowie Nebenleistungen,
die auch ohne Erwähnung in der Leistungsbeschreibung zum üblichen
Leistungsinhalt gehören, abgegolten. Dies gilt auch für die unter
Arbeitsausführung genannten Punkte.

Zu den allgemeinen Nebenleistungen gehören insbesondere:

Gebühren und Auslagen
Einrichten, Unterhalten und Räumen der Baustelle sowie
Säubern der Baustelle und der vom AN benutzten Flächen
nach Abschluss der Arbeiten.
Einrichten und Unterhalten eines Baustellenlagers zur
Zwischenlagerung von Materialien, Werkzeugen,
Maschinen und Gerät.
Sichern der Baustelle durch Absperrung, Beschilderung
und Beleuchtung (ausgenommen Ampelanlagen und
Gestellung von Sicherungsposten Wasser- und
Schifffahrtsamt, Straßenmeisterei) entsprechend den
Vorschriften und Auflagen der Behörden.
Unterhaltung der Baustellensicherungseinrichtungen bei
Arbeitsunterbrechung
Beseitigung/Anbringen von Weidezäunen,
Straßenbegrenzungen, Leitpfosten, Verkehrszeichen,
Fahrbahnmarkierungen
Gestellung von Fachpersonal für Einweisung, Baukontrolle,
Abnahme, Materialannahme/-rückgabe,
Entsorgungsleistung, Gefahrgutbeförderung
Erbringen von Entsorgungsleistungen zur Vermeidung,
Verwertung und Beseitigung von Abfällen - Ausnahme:
Deponierung von kontaminiertem Boden -, die durch die
Tätigkeit des Auftragnehmers anfallen, einschl. der Abfälle,
die aus den vom Auftragnehmer beigestellten Material
resultieren.

## Zusätzlicher Text
Hinweis zu den Erdarbeiten

Falls in der Leistungsbeschreibung erwähnt, bedeutet "nach Anordnung des
AG", dass auch in der Vorbereitung der Ausführung erst nach besonderer
Anordnung zu beginnen ist.

Deponierung der auf der Baustelle gewonnene Stoffe

Deponierung von belastetem Aushub:
Siehe entsprechende Hinweistexte und Leistungspositionen.

Die Zulassung der angegebenen Deponie zur Ablagerung von belasteten
Mineralboden ist vor Baubeginn vorzulegen bzw. der Bauleitung zu
übergeben.

Besondere Anforderungen an Art und Güte der Stoffe

Für die Verfüllung der Leitungszone sind Natur- und Brechsande zu
verwenden, welche einen max. Kornanteil < 0,063 mm von 5 Masse -%
aufweisen. Für die Rohrgrabenverfüllung mit Austauschboden ist
gebrochenes Naturstein-oder Lavamaterial zu verwenden. Der zulässige
Feinkornanteil (< 0,063 mm) ist auf maximal 15 Masse -% beschränkt.
Bei Wasserzutritt darf keine Quellverformung, kein Zerfall und kein
Verlust der Tragfähigkeit eintreten und das Material keine
baustoffaggressiven Bestandteile enthalten.
Sämtliche vom AN eingebauten Baustoffe und Gegenstände müssen
hinsichtlich einer Einstufung nach LAGA die Anforderungen der
Einbauklasse Z0 (Ausnahme: Recyclingmaterial) erfüllen und frei von
gefährlichen Stoffen sein. Die Unbedenklichkeit der verwendeten Stoffe
ist nachzuweisen.

Art und Umfang der vom Auftraggeber verlangten Eignungs-
und Gütenachweise

Für alle zum Einsatz kommenden und vom AN zu liefernden Materialien für:
- Bettungsmaterialien in der Leitungszone des Kanals sowie der
Anschlussleitungen der Straßenabläufe
- Bodenaustausch zur Grabenverfüllung oberhalb der Leitungszone des
Kanals sowie der Anschlussleitungen der Straßenabläufe sind vor
Baubeginn Zertifikate einer anerkannten Materialprüfstelle vorzulegen,
in denen die Eignung der Stoffe für den vorgesehenen Verwendungszweck
nachgewiesen wird.

Besondere Erschwernisse während der Ausführung

Besonders erschwerend ist das Arbeiten unter vorhandenen Leitungen.
Hierzu sind die Weisungen der Versorgungsunternehmer einzuholen. Dabei
entstehende Kosten sind in die Einheitspreise einzurechnen.

Mehrmengen bei Straßenabläufen

An Straßenabläufen wird die Grabenbreite und Grabensohle von Achse
Hauptkanal bis Mitte Straßenablauf durchgemessen. Am Straßenablauf
werden in Verlängerung der Rohrachse 50 cm Arbeitsraum von der
Außenseite des Straßenablaufs vergütet. Der Mehraushub und Mehrverbau im
Bereich der Straßenabläufe  ist mit einzukalkulieren.

## Zusätzlicher Text
Der Baubereich der Römerstraße befindet sich in einer
steilen Neigung von teilweise über 20% - 24%.

Es wird auf die engen Platzverhältnisse vor Ort
hingewiesen.
Dem AN wird empfohlen sich vor Angebotsabgabe ein Bild
der Örtlichkeit zu machen.

Mehraufwendeungen sowie Mehrkosten welche hierdurch
verursacht werden, sind in die einzelnen Positionen
einzukalkulieren.

## Zusätzlicher Text
Gemäß § 2 Nr. 1 VOB/B gehören Nebenleistungen zur
vertraglichen Leistungen auch ohne Erwähnung im Vertrag.
Die Baustelleneinrichtung ist gemäß ATV DIN 18299 eine
Nebenleistung und ist in die Einheitspreise einzukalkulieren.

Soweit in der Leistungsbeschreibung auf technische
Spezifikationen, z. B. nationale Normen, mit denen Europäische
Normen umgesetzt werden, europäische technische
Zulassungen, gemeinsame technische Spezifikationen,
internationale Normen, Bezug genommen wird, werden auch
ohne den ausdrücklichen Zusatz:"oder gleichwertig", immer
gleichwertige technische Spezifikationen in Bezug genommen.

## Zusätzlicher Text
Hinweis zu Deklarationsanalysen gemäß LAGA M 20 /
Ersatzbaustoffverordnung (EBV)

Zur ersten Einschätzung der Umweltverträglichkeit der
zu fördernden Erdmassen wurden im Vorfeld orientierende
Untersuchungen durch ein Baugrundlabor durchgeführt.
Die entsprechenden Untersuchungsergebnisse sind den
Kalkulationsunterlagen beigefügt und dienen der
vorläufigen Bewertung der anstehenden Materialien.

Unabhängig davon sind im Zuge der Bauausführung
sämtliche erforderlichen Deklarationsanalysen gemäß den
geltenden Regelwerken, insbesondere nach LAGA M 20 bzw.
der Ersatzbaustoffverordnung (EBV), durch den
Auftragnehmer zu veranlassen. Die hierfür
erforderlichen Leistungen sind in den entsprechenden
Positionen des Leistungsverzeichnisses berücksichtigt
udn sind zu kalkulieren.

Es wird darauf hingewiesen, dass seitens des
Auftraggebers kein Zwischenlager zur Herstellung
repräsentativer Haufwerke bereitgestellt oder
hergestellt werden kann. Erforderliche zusätzliche
Deklarationsanalysen sind daher grundsätzlich in situ
durchzuführen.

Die hierfür notwendige Vorgehensweise ist im Rahmen der
Angebotserstellung durch den Bieter mit dem
vorgesehenen Entsorgungs- bzw. Deponiebetreiber
abzustimmen und entsprechend zu berücksichtigen.

Ein Anspruch auf gesonderte Vergütung, insbesondere für
die Herstellung oder Nutzung eines Zwischenlagers sowie
für mehrfaches Aufnehmen, Umsetzen oder erneutes
Verladen der Erdmassen zur Probenahme oder Deklaration,
besteht nicht. Diese Leistungen sind mit den
angebotenen Einheitspreisen abgegolten.

## Zusätzlicher Text
Kanalisation in Betrieb

Grundsätzlich ist die Kanalisation während der Bauzeit
in Betrieb.

Die Wasserhaltung der Kanalisation und aller
Hausanschlüsse ist einzukalkulieren.

## Kanalbauarbeiten
Datum: 10.07.26

### Titel 01 Klosterkamerstraße

#### Bereich 01.01 Verkehrssicherung

**01.01.1 Verkehrssicherung**
Vorrichtungen zur Sicherung des Verkehrs
(Absperrungen, Beschilderungen, Schutzgerüste, Blenden
und Beleuchtung etc.) sowie zur Verkehrsregelung nach
polizeilicher Vorschrift und nach verkehrsrechtlicher
Anordnung im gesamten Baustellenbereich erstellen,
vorhalten und nach Beendigung der Bauarbeiten
beseitigen. Die Gebühren der verkehrsrechtlichen
Anordnung sind in den Einheitspreis mit
einzukalkulieren.

Inkl. aller notwendiger Kontrollfahrten. Auch an
Arbeitsfreien Tagen und Feiertagen.

Die Beschilderung sowie evtl. Umleitungen bei
Vollsperrungen sind mit den Verkehrsbehörden in der
Kalkulationsphase  abzustimmen.

Die Zustimmung der Bauleitung ist in jedem Fall
erforderlich, ansonsten besteht kein Anspruch auf eine
Vergütung.

Die Leistung wird wie folgt vergütet:

40% bei der 1. Abschlagsrechnung
30% nach etwa 2/3 der Bauzeit
30% nach Abschluss der Arbeiten
Menge: 1,000 Psch

#### Bereich 01.02 Abbrucharbeiten/Wiederherstellung

**01.02.1 Kanal/ Leitung trennen**
Kanal/ Leitung trennen
durch Rohrschnitte im Rohrgraben.

Ort:
Rohr / Material: DN 300-400 SB
Anlage in Betrieb.

Abbruchgut laden und auf öffentlicher Deponie
entsorgen, einschließlich Deponiegebühr.
Menge: 4,000 Stk

**01.02.2 Kanal/ Leitung trennen**
Kanal/ Leitung trennen
durch Rohrschnitte im Rohrgraben.

Ort:
Rohr / Material: DN 100-150 STZ, Beton oder PVC
Anlage in Betrieb.

Abbruchgut laden und auf öffentlicher Deponie
entsorgen, einschließlich Deponiegebühr.
Menge: 25,000 Stk

**01.02.3 Kanal/ Leitung abbrechen**
Kanal/ Leitung abbrechen
DN 300-400 SB,
Als Zulage zum Erdaushub
Anlage in Betrieb.
Abbruchgut trennen, laden und auf öffentlicher Deponie
entsorgen, einschließlich Deponiegebühr.
Menge: 70,000 m

**01.02.4 Anschlussleitungen abbrechen**
Anschlussleitungen abbrechen
DN 100 bis DN 150 Steinzeug, Beton oder Pvc
Als Zulage zum Erdaushub
Anlage in Betrieb.
Abbruchgut trennen, laden und auf öffentlicher Deponie
entsorgen, einschließlich Deponiegebühr.
Menge: 35,000 m

**01.02.5 Fertigteilschacht abbrechen**
Fertigteilschacht bis DN1000 komplett abbrechen.
Lichter Querschnitt ca. 1,0 bis 1,5 m
Schachttiefe bis 3 m.
Schachtunterteil, Ringe und Hals aus Stahlbeton.
Abbruchgut laden und auf einer öffentlicher Deponie
entsorgen, einschließlich Deponiegebühr.
Menge: 4,000 Stk

#### Bereich 01.03 Erdarbeiten

**01.03.1 Unterbau aufnehmen, lagern und wieder einbauen**
Bereits eingebautes Unterbaumaterial (Krotzenlage,
Austauschboden) des Straßenneubaus aufnehmen, für den
Wiedereinbau seitlich getrennt lagern und nach
Fertigstellung der Kanalarbeiten wieder einbauen.
Fehlmengen sind zu ersetzen.
Abrechnung erfolgt nach tatsächlich verbauten Mengen.
Max. Abweichung von der Sollhöhe +/- 2 cm
Tragfähigkeitswert:
Ev2 > 70 MPa,
Ev2/ Ev1 < 2,3
Einschließlich aller erforderlichen Materialien und
Nebenleistungen.
Menge: 35,000 m³

**01.03.2 Boden bis BM-0* für Kanalgraben ausheben u. entsorgen**
*** Bezugsbeschreibung
Aushubboden ist profilgerecht zulösen, zu laden und zu
einer amtlich zugelassenen Deponie zu transportieren
oder einer Verwertung gemäß LAGA TR Boden nach Wahl des
AN zuzuführen.
Anfallende Entsorgungskosten und Gebühren einschl. der
Deklarationsanalyse sind einzukalkulieren.

Aushub im Bereich des Kanalgrabens einschließlich
Tieferschachtung.

Bereich Klosterkammerstraße

Homogenbereich: B1, B2, B3

Gemäß den Bodengutachten:

- Labor Hart vom 16.10.2025
- Labor Hart vom 19.12.2025

Einbauklasse: bis BM-0*

Abtragstiefe:  bis ca. 2,50 m
Breite bis 1,20 m

Abrechnungshorizont: ab UK Austauschboden bzw.
Krotzenlage des Straßenbaus.

Das auf dem Erdplanum befindliche Austauschmaterial zur
Bodenstabilisierung sowie die Krotzenlage sind
aufzunehmen, seitlich für den Wiedereinbau zu lagern
und nach Verfüllung des Kanalgrabens wieder einzubauen.
Der erhöhte Aufwand für diese Leistungen wird
gesondert vergütet.

Eine Wasserhaltung bis zu einer Pumpenleistung von
10 m³/h x Haltung für die Ableitung plötzlich
auftretender Niederschläge o.ä. von der umgebenden
Oberfläche direkt in die Baugrube gilt als
Nebenleistung und wird nicht gesondert vergütet.
Menge: 170,000 m³

**01.03.3 Zulage für die Einstufung bis BM-F3**
*** wie Position 01.03.2
Zulage für die Einstufung bis BM-F3

Abrechnung über Wiegescheine.
Menge: 306,000 t

**01.03.4 Zulage für Ausheben mit Hand**
Als Zulage zu den Aushubspositionen.
Ausführung in maschinenunterstützter Handarbeit z.B. im
Bereich von schwer zugänglichen Kabel- und
Leitungskreuzungen oder beengten Verhältnissen in Böden
aller Homogenbereiche. Einzurechnen sind auch die
Erschwernisse beim Verfüllen und Verdichten.
Diese Position wird nur abrechnungsfähig nach
Zustimmung des AG bzw. der örtl. Bauüberwachung.
Menge: 5,000 m³

**01.03.5 Verbau für Gräben u. Schächte herstellen**
Verbau für Gräben u. Schächte herstellen
Verbau gem. DIN 4124 für Leitungsgraben nach Wahl des
AN (z.B. Verbauboxen) entsprechend statischen und
konstruktiven Erfordernissen herstellen, vorhalten und
von der Baustelle entfernen.
Abgerechnet wird je Grabenwand nach Länge in der Achse
des Verbaus, horizontal, multipliziert mit der Höhe
zwischen Grabensohle und der vorgeschriebenen Oberkante
des Verbaues, andernfalls bis 5 cm über UK ausgebaute
Asphaltschicht.
Verbau für zugehörigen Leitungsgraben als Stufengraben
und Schachtbaugruben.

Grabentiefe  bis 2,50 m
Breite der Grabensohle bis 1,55 m
Abrechnungshorizont: ab UK Austauschboden + 5 cm
Menge: 260,000 m²

**01.03.6 Rohplanum im Kanalgraben herstellen**
Nach dem Erdaushub ist ein Rohplanum für den Einbau des
Bodenaustauschs unterhalb der Leitungszone
herzustellen.
Max. Abweichung von der Sollhöhe +/-2 cm.
Menge: 110,000 m²

**01.03.7 Einbetten und Überschütten von Rohrleitungen**
Profilgerechtes Einbetten und Überschütten von
Rohrleitungen  mit vom AN zu liefernden
Natursteinmaterial,
die für die Bettung und Überschüttung dieser
Rohrleitung gem. DIN EN 1610 / ATV DVWK A 139 geeignet
sind.
Die Eignung der Materialien ist vor dem Einbau
nachzuweisen.
Die Verlegehinweise der Rohrhersteller sind unbedingt
zu beachten.

Rohrleitungsmaterial: SB DN 300-400

Material Liefern, einbauen und verdichten.
Proctordichte mind. 95 %. Einbauhöhe 0,30 m über
Rohrscheitel.
Menge: 95,000 m³

**01.03.8 Austauschboden DIN 18196 liefern und einbauen**
Einbauen von kornabgestuften, frostunempfindlichem
Material als Austauschboden für den Einbau im
Rohrgraben oberhalb der Leitungszone.
Einbauhöhe/Abrechnungsgrenze bis UK Bodenaustausch des
Straßenbaus.
Im Wirtschaftswegebereich bis UK Oberbau
Einbau in Lagen von max. 20 cm Dicke.
Max. Abweichung von der Sollhöhe +/- 2 cm

geeignete Bodenarten nach DIN 18196:
feinkornarme Sande und Kiese: SW, SU, ST, GW, GU, GT
Gemische aus gebrochenem Material (z.B. gebrochener
Tonschiefer, Lava), nach DIN 18196 mit einer Körnung
von 0/56 bis 0/100 mit maximalem Feinkornanteil
d0,063mm < 15%.

Die Eignung der Mineralstoffe ist vor dem Einbau
nachzuweisen.

Verformungsmodul Ev2 min. 70 MPa

Mengenermittlung nach Aufmaß in eingebauten Zustand.
Ein Soll-Ist-Nachweis ist zu erbringen.
Menge: 75,000 m³

**01.03.9 Leitungen + Kabel längs sichern**
Versorgungsleitungen und Kabel aller Medien längs zum
Kanalgraben (einschl. evtl. Tieferkofferung), aus
verschiedenen Materialien, in Betrieb,
Außendurchmessser in mm 10 bis 150,
sichern, z.B. durch Aufhängen am Verbau oder
Unterstützen der Leitung. Erschwernisse bei Erd- und
Verbauarbeiten als anteilige Handschachtung sind
einzukalkulieren.
Die Angaben der Versorgungsträger sind einzuhalten.
Die Leitungen müssen während der Bauarbeiten
ununterbrochen in Betrieb bleiben.
Trassenbreite: 0,40 - 0,80 m
Einbauhöhe: 0,40 -0,80 m.
Tiefe der Leitungsachse unter Gelände bis 1,50 m.
Bei einem lichten Abstand der Leitungen von weniger als
40 cm in den Achsen wird nur eine Leitung abgerechnet.
Diese Position wird nur abrechnungsfähig nach
Zustimmung des AG bzw. der örtl. Bauüberwachung.
Menge: 70,000 m

**01.03.10 Leitungen + Kabel schräg + quer sichern**
Versorgungsleitungen und Kabel aller Medien schräg und
quer zum Kanalgraben (einschl. evtl. Tieferkofferung),
aus verschiedenen Materialien, in Betrieb,
Außendurchmessser in mm 10 bis 150,
sichern, z.B. durch Aufhängen am Verbau oder
Unterstützen der Leitung. Erschwernisse bei Erd- und
Verbauarbeiten als anteilige Handschachtung sind
einzukalkulieren.
Die Angaben der Versorgungsträger sind einzuhalten.
Die Leitungen müssen während der Bauarbeiten
ununterbrochen in Betrieb bleiben.
Trassenbreite: 0,40 - 0,80 m
Einbauhöhe: 0,40 -0,80 m.
Tiefe der Leitungsachse unter Gelände bis 1,50 m.
Bei einem lichten Abstand der Leitungen von weniger als
40 cm in den Achsen wird nur eine Leitung abgerechnet.
Diese Position wird nur abrechnungsfähig nach
Zustimmung des AG bzw. der örtl. Bauüberwachung.
Menge: 20,000 m

#### Bereich 01.04 Rohrverlegung

**01.04.1 Stahlbetonrohre DN 300 verlegen.**
Stahlbetonrohre nach DIN EN 1916 + DIN V 1201
kreisförmig mit Muffe, im vorgeschriebenen Gefälle
verlegen. Die Rohre müssen den Anforderungen der FBS -
Qualitätsrichtlinien genügen.
Verlegung nach DIN EN 1610 auf Rohrauflager in
verbauten Gräben. Dichtung aus Elastomeren DIN 4060,
Teil 1, nach Vorschrift des Rohrherstellers.
Rohre: DN 300 SB
Baulänge 2500 oder 3000 mm
Einschließlich aller erforderlichen Materialien und
Nebenleistungen.
Menge: 10,000 m

**01.04.2 Gelenkstücke DN 300 SB (Zulage)**
Gelenkstücke in Standard-Baulänge 1 m, mit und ohne
Muffe, kalibriertes Spitzende zur gelenkigen
Schachtanbindung als Zulage zur Rohrposition einbauen.

Rohr : DN 300 SB

Einschließlich aller erforderlichen Materialien und
Nebenleistungen.
Menge: 2,000 Stk

**01.04.3 Passstücke kalibriert DN 300 SB (Zulage)**
Passstücke, kalibriert, mit und ohne Muffe zur
Einhaltung der geplanten Haltungslängen als Zulage zur
Rohrposition einbauen.

Da die erforderliche Länge der Passstücke abhängig ist
von der Lieferlänge der Rohre und den Abmessungen der
Schachtunterteile, ist diese von der bauausführenden
Firma für die Bestellung selbst zu ermitteln. Der
Aufwand hierfür ist in den EP einzukalkulieren.

Rohr :
DN 300 SB
Menge: 2,000 Stk

**01.04.4 Mandschette DN 300 SB**
Übergangskupplungen für erdverlegte Abwasserleitungen,
2,5 bar druckdicht, in Hochdruckspülfester Ausführung
zum Verbinden zweier Schnittenden von Abwasserrohren.
Anwendungsfall gemäß allgemeiner bauaufsichtlichen
Zulassung  - für Übergänge aller Rohrmaterialien
-EPDM-Dichtung nach DIN EN 681-1 mit Führungsrillen zur
Fixierung der Spannbänder und Scherbänder aus Edelstahl
nach DIN EN 10 088-2 und deren Verbindungen in
korrosionsresistenter, getoxter Ausführung
Rohr 1: DN 300 SB
Rohr 2: DN 300 SB
Menge: 4,000 St

**01.04.5 Stahlbetonrohre DN 400 verlegen.**
Stahlbetonrohre nach DIN EN 1916 + DIN V 1201
kreisförmig mit Muffe, im vorgeschriebenen Gefälle
verlegen. Die Rohre müssen den Anforderungen der FBS -
Qualitätsrichtlinien genügen.
Verlegung nach DIN EN 1610 auf Rohrauflager in
verbauten Gräben. Dichtung aus Elastomeren DIN 4060,
Teil 1, nach Vorschrift des Rohrherstellers.
Rohre: DN 400 SB
Baulänge: 3000 mm
Menge: 61,000 m

**01.04.6 Gelenkstücke DN 400 SB (Zulage)**
Gelenkstücke in Standard-Baulänge 1 m, mit und ohne
Muffe, kalibriertes Spitzende zur gelenkigen
Schachtanbindung als Zulage zur Rohrposition einbauen.

Rohr : DN 400 SB
Menge: 2,000 Stk

**01.04.7 Passstücke kalibriert DN 400 SB (Zulage)**
Passstücke, kalibriert, mit und ohne Muffe zur
Einhaltung der geplanten Haltungslängen als Zulage zur
Rohrposition einbauen.

Da die erforderliche Länge der Passstücke abhängig ist
von der Lieferlänge der Rohre und den Abmessungen der
Schachtunterteile, ist diese von der bauausführenden
Firma für die Bestellung selbst zu ermitteln. Der
Aufwand hierfür ist in den EP einzukalkulieren.

Rohr : DN 400 SB
Menge: 1,000 Stk

#### Bereich 01.05 Schachtbauwerke

**01.05.1 Sauberkeitsschicht aus Ortbeton**
Sauberkeitsschicht aus Ortbeton
Ortbeton aus unbewehrten Beton
als Normalbeton nach DIN 1045
Beton C 8/10 liefern und in
Teilmengen von ca. 0,25 m³
als Sauberkeitsschicht unter Schächte einbauen.
Dicke=  0,10 m.
Der Nachweis ist über Lieferschein zu erbringen.
Einschließlich aller erforderlichen Materialien und
Nebenleistungen.
Menge: 1,000 m³

**01.05.2 Schachtunterteil DN 1000, DN 300/400**
Schachtunterteil DN 1000 versetzen
nach DIN EN 1917 + DIN V 4034-1, Stahlbetonfertigteil
in FBS-Qualität aus wasserundurchlässigem Beton mit
Schachtfutter für die gelenkige Anbindung von
Abwasserrohren

Monolitische Bauweise von Schachtunterteil und Gerinne
Betonfestigkeit: C40/50

Gerinne bis: Scheitel

- Steigbügel DIN 19555 Form B, Stahl, PE-ummantelt

Anschlüsse:
Zulauf 1:  DN 300 SB
Zulauf 2:  -
Ablauf  :  DN 400 SB

Abwinklung im Gerinne nach Ausführungsplänen ist
einzurechnen.

Geeignet zum Aufsetzen eines Schachtringes aus
Beton nach DIN EN 1917 + DIN V 4034-1

Haltungsgefälle und Sohlgefälle: bis  40 Promille

In den EP mit einzurechnen ist der erforderliche
Mehraufwand für den Anschluss der Kanalrohre.
Menge: 1,000 Stk

**01.05.3 Schachtunterteil DN 1000, DN 400/300/300**
Schachtunterteil DN 1000 versetzen
nach DIN EN 1917 + DIN V 4034-1, Stahlbetonfertigteil
in FBS-Qualität aus wasserundurchlässigem Beton mit
Schachtfutter für die gelenkige Anbindung von
Abwasserrohren

Monolitische Bauweise von Schachtunterteil und Gerinne
Betonfestigkeit: C40/50

Gerinne bis: Scheitel

- Steigbügel DIN 19555 Form B, Stahl, PE-ummantelt

Anschlüsse:
Zulauf 1: DN 400 SB
Zulauf 2:  DN 300 SB
Ablauf  :  DN 315 PP

Abwinklung im Gerinne nach Ausführungsplänen ist
einzurechnen.

Geeignet zum Aufsetzen eines Schachtringes aus
Beton nach DIN EN 1917 + DIN V 4034-1

Haltungsgefälle und Sohlgefälle: bis  40 Promille

In den EP mit einzurechnen ist der erforderliche
Mehraufwand für den Anschluss der Kanalrohre.
Menge: 1,000 Stk

**01.05.4 Zulage Gefällestutzen**
Zulage zu den Schachtunterteilen für die Einhaltung des
Haltungsgefälles in der Rohreinbindung durch Verwendung
entsprechender Schachtfutter über 4 % Gefälle.
Menge: 1,000 Stk

**01.05.5 Schachtring 1000 x 500 einbauen**
Schachtring nach DIN EN 1917 + DIN V 4034-1,
Stahlbetonfertigteil in FBS-Qualität aus
wasserundurchlässigem Beton entspr. DIN 4034-1,
inklusive integrierter Dichtung und Lastverteilungsring
nach DIN EN 681-1 und DIN 4060 einbauen. Die
Anforderungen bezüglich einer sicheren nicht federnden
Lastübertragung (§ 4.3.15 DIN V 4034-1)sind ohne
Frischmörtelschicht zu erfüllen.

Größe:  DN 1000 x 500 mm

- Steigbügel DIN 19555 Form B, Stahl, PE-ummantelt
Menge: 1,000 Stk

**01.05.6 Schachtring 1000 x 750 einbauen**
Schachtring nach DIN EN 1917 + DIN V 4034-1,
Stahlbetonfertigteil in FBS-Qualität aus
wasserundurchlässigem Beton entspr. DIN 4034-1,
inklusive integrierter Dichtung und Lastverteilungsring
nach DIN EN 681-1 und DIN 4060 einbauen. Die
Anforderungen bezüglich einer sicheren nicht federnden
Lastübertragung (§ 4.3.15 DIN V 4034-1)sind ohne
Frischmörtelschicht zu erfüllen.

Größe:  DN 1000 x 750 mm

- Steigbügel DIN 19555 Form B, Stahl, PE-ummantelt
Menge: 1,000 Stk

**01.05.7 Schachthals 1000 x 625 x 600 einbauen**
Schachthals nach DIN EN 1917 + DIN V 4034-1,
Stahlbetonfertigteil in FBS-Qualität aus
wasserundurchlässigem Beton entspr. DIN 4034-1,
inklusive integrierter Dichtung und Lastverteilungsring
nach DIN EN 681-1 und DIN 4060 einbauen. Die
Anforderungen bezüglich einer sicheren nicht federnden
Lastübertragung (§ 4.3.15 DIN V 4034-1)sind ohne
Frischmörtelschicht zu erfüllen.

Größe DN:  1000 mm
Einstieg D: 625 mm
Bauhöhe: 600 mm

- Steigbügel DIN 19555 Form B, Stahl, PE-ummantelt
Menge: 12,000 Stk

**01.05.8 Auflagering D 625 mm**
Auflagering DIN 4034, Teil 1, Typ 2, verschiebesicher
Bauhöhe 40 bis 100 mm einbauen.
Lichte Weite 625 mm.
Fugendichtung mit Zementmörtel DIN 1045.
Menge: 4,000 Stk

**01.05.9 Schachtabdeckung Einwalzdeckel**
Schachtabdeckung mit PEWEPREN Einlage, Klasse D 400,
entsprechend DIN EN 124, LW. 605, Einbauhöhe 150-190,
mit Lüftungsöffnungen.

Schachtabdeckung zum oberflächenbündigen Einbau in
bituminöse Fahrbahnbeläge Klasse D 400 entsprechend DIN
EN 124 mit einbau- und fahrtrichtungsunabhängiger
rutschfester Oberfläche lichte Weite Ø 605 mm, Bauhöhe
Rahmen 140 mm, Einbauhöhe 150-190mm, ohne Scharnier
Rahmen  aus Gusseisen, mit winkelförmigem Querschnitt,
mit eckigem Flanschrand,  hochziehbar, rund, mit
integrierter Aufnahme für Einstieghilfe entsprechend
DIN 19572, mit 4 Taschen zum Einhängen eines
Schmutzfängers nach DIN 1221, mit formschlüssig
gesicherter PEWEPREN Einlage, Nut für Einlage
mechanisch bearbeitet, kompatibel zu Deckel DIN 19584,
mit metallischem Adapterring Deckel aus Gusseisen,
Gewicht ca. 43 kg, Auflagefläche mechanisch bearbeitet,
 mit zwei wartungsfreien, schraublosen und
verkehrssicheren Arretierungen aus hochverschleißfestem
Kunststoff, Gewicht ca. 101 kg, bei Ausführung mit
Lüftungsöffnungen: Lüftungsquerschnitt 323 cm².
Einschließlich Schmutzfänger mit gekreuzten
Tragestangen nach DIN 1221.

Einzurechnen ist weiterhin das provisorische Abdecken
der Schächte bis zum endgültigen Einbau der Abdeckungen
sowie die Sicherung der Schächte. Die Abdeckung ist
abschnittsweise entsprechend dem Strassenbau einzubauen
und auf das fertige Strassenniveau anzugleichen.
Entsprechender Mehraufwand, Erschwernisse,
Behinderungen etc. werden nicht gesondert vergütet,
sondern sind mit dem Einheitspreis abgegolten.
Menge: 2,000 Stk

#### Bereich 01.06 Anschlussleitungen

**01.06.1 Unterbau aufnehmen, lagern und wieder einbauen**
Bereits eingebautes Unterbaumaterial (Krotzenlage,
Austauschboden) des Straßenneubaus aufnehmen, für den
Wiedereinbau seitlich getrennt lagern und nach
Fertigstellung der Kanalarbeiten wieder einbauen.
Fehlmengen sind zu ersetzen.
Abrechnung erfolgt nach tatsächlich verbauten Mengen.
Max. Abweichung von der Sollhöhe +/- 2 cm
Tragfähigkeitswert:
Ev2 > 70 MPa,
Ev2/ Ev1 < 2,3
Einschließlich aller erforderlichen Materialien und
Nebenleistungen.
Menge: 13,000 m³

**01.06.2 Boden bis BM-0* für Kanalgraben ausheben u. entsorgen**
*** Bezugsbeschreibung
Aushubboden ist profilgerecht zulösen, zu laden und zu
einer amtlich zugelassenen Deponie zu transportieren
oder einer Verwertung gemäß LAGA TR Boden nach Wahl des
AN zuzuführen.
Anfallende Entsorgungskosten und Gebühren einschl. der
Deklarationsanalyse sind einzukalkulieren.

Aushub im Bereich des Kanalgrabens einschließlich
Tieferschachtung.

Bereich Klosterkammerstraße

Homogenbereich: B1, B2, B3

Gemäß den Bodengutachten:

- Labor Hart vom 16.10.2025
- Labor Hart vom 19.12.2025

Einbauklasse: bis BM-0*

Abtragstiefe:  bis ca. 2,50 m
Breite bis 1,20 m

Abrechnungshorizont: ab UK Austauschboden bzw.
Krotzenlage des Straßenbaus.

Das auf dem Erdplanum befindliche Austauschmaterial zur
Bodenstabilisierung sowie die Krotzenlage sind
aufzunehmen, seitlich für den Wiedereinbau zu lagern
und nach Verfüllung des Kanalgrabens wieder einzubauen.
Der erhöhte Aufwand für diese Leistungen wird
gesondert vergütet.

Eine Wasserhaltung bis zu einer Pumpenleistung von
10 m³/h x Haltung für die Ableitung plötzlich
auftretender Niederschläge o.ä. von der umgebenden
Oberfläche direkt in die Baugrube gilt als
Nebenleistung und wird nicht gesondert vergütet.
Menge: 60,000 m³

**01.06.3 Zulage für die Einstufung bis BM-F3**
*** wie Position 01.06.2
Zulage für die Einstufung bis BM-F3

Abrechnung über Wiegescheine.
Menge: 108,000 t

**01.06.4 Verbau für Gräben u. Schächte herstellen**
Verbau für Gräben u. Schächte herstellen
Verbau gem. DIN 4124 für Leitungsgraben nach Wahl des
AN (z.B. Verbauboxen) entsprechend statischen und
konstruktiven Erfordernissen herstellen, vorhalten und
von der Baustelle entfernen.
Abgerechnet wird je Grabenwand nach Länge in der Achse
des Verbaus, horizontal, multipliziert mit der Höhe
zwischen Grabensohle und der vorgeschriebenen Oberkante
des Verbaues, andernfalls bis 5 cm über UK ausgebaute
Asphaltschicht.
Verbau für zugehörigen Leitungsgraben als Stufengraben
und Schachtbaugruben.

Grabentiefe  bis 2,5 m
Breite der Grabensohle bis 1,20 m
Abrechnungshorizont: ab UK Austauschboden + 5 cm
Menge: 120,000 m²

**01.06.5 Rohplanum im Kanalgraben herstellen**
Nach dem Erdaushub ist ein Rohplanum für den Einbau des
Bodenaustauschs unterhalb der Leitungszone
herzustellen.
Max. Abweichung von der Sollhöhe +/-2 cm.
Menge: 40,000 m²

**01.06.6 Einbetten und Überschütten von Rohrleitungen**
Profilgerechtes Einbetten und Überschütten von
Rohrleitungen  mit vom AN zu liefernden
Natursteinmaterial,
die für die Bettung und Überschüttung dieser
Rohrleitung gem. DIN EN 1610 / ATV DVWK A 139 geeignet
sind.
Die Eignung der Materialien ist vor dem Einbau
nachzuweisen.
Die Verlegehinweise der Rohrhersteller sind unbedingt
zu beachten.

Rohrleitungsmaterial: PP DN 160

Material Liefern, einbauen und verdichten.
Proctordichte mind. 95 %. Einbauhöhe 0,30 m über
Rohrscheitel.
Menge: 25,000 m³

**01.06.7 Austauschboden DIN 18196 liefern und einbauen**
Einbauen von kornabgestuften, frostunempfindlichem
Material als Austauschboden für den Einbau im
Rohrgraben oberhalb der Leitungszone.
Einbauhöhe/Abrechnungsgrenze bis UK Bodenaustausch des
Straßenbaus.
Im Wirtschaftswegebereich bis UK Oberbau
Einbau in Lagen von max. 20 cm Dicke.
Max. Abweichung von der Sollhöhe +/- 2 cm

geeignete Bodenarten nach DIN 18196:
feinkornarme Sande und Kiese: SW, SU, ST, GW, GU, GT
Gemische aus gebrochenem Material (z.B. gebrochener
Tonschiefer, Lava), nach DIN 18196 mit einer Körnung
von 0/56 bis 0/100 mit maximalem Feinkornanteil
d0,063mm < 15%.

Die Eignung der Mineralstoffe ist vor dem Einbau
nachzuweisen.

Verformungsmodul Ev2 min. 45 MPa

Mengenermittlung nach Aufmaß in eingebauten Zustand.
Ein Soll-Ist-Nachweis ist zu erbringen.
Menge: 35,000 m³

**01.06.8 MW-Kanalrohr DN 160 PP SN 16**
Hochlast-Vollwand-MW-Kanalrohr
DN 160 Polypropylen SN 16 Hochlast-Vollwand-Kanalrohr
für Abwasserleitungen liefern und
verlegen.
Rohre nach DIN EN 1852 mit Steckmuffe und fest
eingelegter Dichtung aus EPDM (Standard),
Ringsteifigkeit mind. 16 kN/m2 nachgewiesen,
hochabriebfest, ohne Zusatz von Füllstoffen.
Rohrleitung innen mit Hersteller-, Durchmesser- und
Rohstoffangabe signiert.
Farbe: orange
Untere Bettungsschicht nach DIN EN
1610 Typ 1, 100 mm,
Auflagerwinkel 90 Grad,
Abdeckung 150 mm,
Verfüllmaterial für Bettungsschichten,
Seitenverfüllung und Abdeckung
nach DIN EN 1610,
Proctordichte: min.95 %.

Einschließlich aller erforderlichen Materialien und
Nebenleistungen.
Menge: 35,000 m

**01.06.9 Bogen DN 160 PP 15 - 45°**
Zulage für Bögen DN 160 PP. Materialgüte,
Materialeigenschaften, Dichtsystem und Farbe wie
Rohrleitung.
Nachgewiesene Ringsteifigkeit mindestens 16 kN/m².
Abwinklung: 15 - 45 Grad
Menge: 30,000 Stk

**01.06.10 Rohrkupplung zur axialen Verbindung**
Rohrkupplung mit DIBt-Zulassung, zur variablen,
stufenlosen Verbindung von Abwasserrohren der gleichen
Nennweite aus unterschiedlichen bzw. gleichen
Werkstoffen mit vollwandiger, geschäumter, gerippter,
gekammerter oder gewellter Wandung in beliebiger
Kombination, bestehend aus: Rohrkupplung  mit
Dichtungskörper nach DIN EN 681-1, mit mehrfachem
Doppeldichtprofil und mittig umklappbarem Rohranschlag,
Fixier- und Zentrierkorb, aus bruchstabilem,
hochschlagfesten Polyamid mit beidseitig integriertem
Bandführungskanal sowie zwei Spannbändern aus nicht
rostenden Stahl mit jeweiliger Gegenbandeinlage und
Click-System, Funktionsprüfung nach DIN 4060 und DIN EN
295-4, nachgewiesene Dichtigkeit bis 2,5 bar Prüfdruck
als Wasserinnendruck, nach Montageanleitung des
Herstellers einbauen.

vorh. HA-Leitung: DN 160 Material unbekannt
gepl. HA-Leitung: DN 160 PP
Menge: 12,000 Stk

#### Bereich 01.07 Dokumentation

**01.07.1 Einmessen der Anschlussleitungen**
Einmessen der Hausanschlüsse
Einmessen der Hausanschlussleitungen
lage - und höhenmäßig,
RW- , SW- bzw. MW- Kanal,
Sohlhöhe des Anschluss- Stutzen sowie des
Rohrleitungsendesauf NN bezogen .

Die Anfangs - und Endpunkte sind jeweils mit einer
Dreiecksvermessung auf die Schächte einzumessen und der
Leitungsverlauf vom Hauptrohr /Anschlussschacht bis zum
Ende
des Hausanschlusses, einschließlich aller Formteile
nachvollziehbar darzustellen.
Für jeden Hausanschluss ist ein separtes Aufmaßblatt zu
erstellen.
Die Rohrenden müssen auch nach den erfolgten Arbeiten
anhand der Skizzen in der Örtlichkeit wieder
herstellbar sein.
Menge: 11,000 Stk

**01.07.2 Fotodokumentation**
Fotodokumentation der Kanal- Hausanschlüssen bzw.
Straßenabläufe
Fotodokumentation der Kanal - Hausanschlüssen im
offenen Graben .
In der Leistung enthalten ist die Herstellung von mind.
2 Farbfotos je Hausanschluss . Aus den Bildern müssen
die Lageund Anzahl der eingebauten Rohrleitungen und
Formstücke sowie Grabentiefe zweifelsfrei erkennbar
sein.
Die Fotos sind so zu erstellen, dass eine eindeutige
Zuordnung zum Hausanschluss möglich ist .
Zusätzlich ist mit der Schlussrechnung eine CD/ DVD mit
den digitalen Fotos im jpg- F ormat einzureichen.
Die Hausnummer ( Parzellennummer) ist einzutragen.
Die Dokumentation ist 2- f ach in gesonderten Ordnern
vorzulegen.
Die Dokumentation ist als Ergänzung und Unterstützung
von Aufmaß und Bestandsplan vorgesehen.
Bei fehlenden oder nicht erfolgten Aufnahmen wird kein
Formstück anerkannt.
Sofern die Grabenverfüllung ohne die erforderlichen
Aufnahmen erfolgt, gehen sämtliche Leistungen für das
nochmalige Öffnen und Schließen des Grabens zu Lasten
des AN !
Menge: 11,000 Stk

#### Bereich 01.08 Kontrollprüfungen

*Hinweis*
Die TV-Befahrung wird durch den AG veranlasst und ist
nicht Teil der Ausschreibung.
Der AN hat dem AG die Fertigstellung des Kanals mit 3
Wochen Vorlauf mitzuteilen.
Ein Zeitraum zur TV-Befahrung ist im Arbeitsablauf
vorzusehen und wird nicht gesondert vergütet.

**01.08.1 Dynamische Lastplattendruckversuche durchführen**
Dynamischer Lastplattendruckversuch im Kanalgraben als
Kontrollprüfung zur Festlegung des erforderlichen
Bodenaustausches in der Grabensohle durchführen. Die
Durchführung der LP-Versuche hat durch ein anerkanntes
neutrales Baugrundlabor zu erfolgen.
Menge: 2,000 Stk

**01.08.2 Rammsondierung nach DIN 4094**
Rammsondierung
nach DIN 4094 / ATV -DVWK A 139, zur Überprüfung der
erreichten Verdichtung ausführen.
Ausführung:  12 Schläge
Gerät:  leichte Rammsonde
Spitzenquerschnitt:  5 cm²
Ansatzpunkt:  OK Graben
Tiefe  ca. 2,00 - 3,50 m
n10= 12 Schläge je 10 cm.
Die Sondierung muss den gesamten Verfüllbereich-
Hauptverfüllung einschließlich Leitungszone- erfassen.
Die Abrechnung erfolgt Dezimeter genau.

1 Rammsondierung pro Haltung

Zusätzlich zur Eigenüberwachung
Auf Anordung des AG
Menge: 16,000 m

**01.08.3 Muffendruckprüfungen DN 300-400 SB**
Muffendruckprüfung DN 300-400 SB einschl. Protokolle
nach Anforderung der DIN 1610 sowie den
ATV-Regelwerken.
Menge: 30,000 St

**01.08.4 Dichtheitsprüfung Schächte**
Schacht auf Dichtheit prüfen mit Wasser.
Einschl. Protokolle.
Die Kosten für Beschaffen und Ableiten des Wassers sind
einzukalkulieren.
Eventuell erforderliche Wasserhaltungarbeiten werden
nicht gesondert vergütet und sind in die pos.
einzurechnen.

DN 1000
Menge: 2,000 St

### Titel 02 Römerstraße

*Hinweis*
Die Römerstraße wird in 2
Bauabschnitten hergestellt.
Die Mehrkosten hierfür sind
einzurechnen und werden nicht
gesondert vergütet.

#### Bereich 02.01 Verkehrssicherung

**02.01.1 Verkehrssicherung**
Vorrichtungen zur Sicherung des Verkehrs
(Absperrungen, Beschilderungen, Schutzgerüste, Blenden
und Beleuchtung etc.) sowie zur Verkehrsregelung nach
polizeilicher Vorschrift und nach verkehrsrechtlicher
Anordnung im gesamten Baustellenbereich erstellen,
vorhalten und nach Beendigung der Bauarbeiten
beseitigen. Die Gebühren der verkehrsrechtlichen
Anordnung sind in den Einheitspreis mit
einzukalkulieren.

Inkl. aller notwendiger Kontrollfahrten. Auch an
Arbeitsfreien Tagen und Feiertagen.

Die Beschilderung sowie evtl. Umleitungen bei
Vollsperrungen sind mit den Verkehrsbehörden in der
Kalkulationsphase  abzustimmen.

Die Zustimmung der Bauleitung ist in jedem Fall
erforderlich, ansonsten besteht kein Anspruch auf eine
Vergütung.

Die Leistung wird wie folgt vergütet:

40% bei der 1. Abschlagsrechnung
30% nach etwa 2/3 der Bauzeit
30% nach Abschluss der Arbeiten
Menge: 1,000 Psch

#### Bereich 02.02 Abbrucharbeiten/Wiederherstellung

**02.02.1 Kanal/ Leitung trennen**
Kanal/ Leitung trennen
durch Rohrschnitte im Rohrgraben.

Ort:
Rohr / Material: DN 300B
Anlage in Betrieb.

Abbruchgut laden und auf öffentlicher Deponie
entsorgen, einschließlich Deponiegebühr.
Menge: 6,000 Stk

**02.02.2 Kanal/ Leitung trennen**
Kanal/ Leitung trennen
durch Rohrschnitte im Rohrgraben.

Ort:
Rohr / Material: DN 100-150 STZ, Beton oder PVC
Anlage in Betrieb.

Abbruchgut laden und auf öffentlicher Deponie
entsorgen, einschließlich Deponiegebühr.
Menge: 25,000 Stk

**02.02.3 Kanal/ Leitung abbrechen**
Kanal/ Leitung abbrechen
DN 300 B,
Als Zulage zum Erdaushub
Anlage in Betrieb.
Abbruchgut trennen, laden und auf öffentlicher Deponie
entsorgen, einschließlich Deponiegebühr.
Menge: 70,000 m

**02.02.4 Anschlussleitungen abbrechen**
Anschlussleitungen abbrechen
DN 100 bis DN 150 Steinzeug, Beton oder Pvc
Als Zulage zum Erdaushub
Anlage in Betrieb.
Abbruchgut trennen, laden und auf öffentlicher Deponie
entsorgen, einschließlich Deponiegebühr.
Menge: 30,000 m

**02.02.5 Fertigteilschacht abbrechen**
Fertigteilschacht bis DN1000 komplett abbrechen.
Lichter Querschnitt ca. 1,0 bis 1,5 m
Schachttiefe bis 3 m.
Schachtunterteil, Ringe und Hals aus Stahlbeton.
Abbruchgut laden und auf einer öffentlicher Deponie
entsorgen, einschließlich Deponiegebühr.
Menge: 3,000 Stk

#### Bereich 02.03 Erdarbeiten

**02.03.1 Unterbau aufnehmen, lagern und wieder einbauen**
Bereits eingebautes Unterbaumaterial (Krotzenlage,
Austauschboden) des Straßenneubaus aufnehmen, für den
Wiedereinbau seitlich getrennt lagern und nach
Fertigstellung der Kanalarbeiten wieder einbauen.
Fehlmengen sind zu ersetzen.
Abrechnung erfolgt nach tatsächlich verbauten Mengen.
Max. Abweichung von der Sollhöhe +/- 2 cm
Tragfähigkeitswert:
Ev2 > 70 MPa,
Ev2/ Ev1 < 2,3
Einschließlich aller erforderlichen Materialien und
Nebenleistungen.
Menge: 25,000 m³

**02.03.2 Boden BM-0 - BM-F0* lösen und entsorgen**
Aushub ist profilgerecht zu lösen, zu laden und zu
einer amtlich zugelassenen Deponie zu transportieren
oder einer Verwertung gemäß LAGA TR Boden zuzuführen.
Anfallende Entsorgungskosten und Gebühren einschl. der
Deklarationsanalyse sind einzukalkulieren.

Aushub im Bereich Römerstraße

Homogenbereich: B1, B2

Gemäß den Bodengutachten:

- Labor Hart vom 29.10.2025
- Labor Hart vom 29.09.2020

Aushub im Bereich: Gesamter Bausellenbereich bis UK
Bodenverbesserung

Einbauklasse: BM-0 bis BM-F0* nach EBV
  Z0 - Z0* nach LAGA

Einschließlich aller erforderlichen Materialien und
Nebenleistungen.
Menge: 155,000 m³

**02.03.3 Zulage für Ausheben mit Hand**
Als Zulage zu den Aushubspositionen.
Ausführung in maschinenunterstützter Handarbeit z.B. im
Bereich von schwer zugänglichen Kabel- und
Leitungskreuzungen oder beengten Verhältnissen in Böden
aller Homogenbereiche. Einzurechnen sind auch die
Erschwernisse beim Verfüllen und Verdichten.
Diese Position wird nur abrechnungsfähig nach
Zustimmung des AG bzw. der örtl. Bauüberwachung.
Menge: 5,000 m³

**02.03.4 Verbau für Gräben u. Schächte herstellen**
Verbau für Gräben u. Schächte herstellen
Verbau gem. DIN 4124 für Leitungsgraben nach Wahl des
AN (z.B. Verbauboxen) entsprechend statischen und
konstruktiven Erfordernissen herstellen, vorhalten und
von der Baustelle entfernen.
Abgerechnet wird je Grabenwand nach Länge in der Achse
des Verbaus, horizontal, multipliziert mit der Höhe
zwischen Grabensohle und der vorgeschriebenen Oberkante
des Verbaues, andernfalls bis 5 cm über UK ausgebaute
Asphaltschicht.
Verbau für zugehörigen Leitungsgraben als Stufengraben
und Schachtbaugruben.

Grabentiefe  bis 2,50 m
Breite der Grabensohle bis 1,55 m
Abrechnungshorizont: ab UK Austauschboden + 5 cm
Menge: 240,000 m²

**02.03.5 Rohplanum im Kanalgraben herstellen**
Nach dem Erdaushub ist ein Rohplanum für den Einbau des
Bodenaustauschs unterhalb der Leitungszone
herzustellen.
Max. Abweichung von der Sollhöhe +/-2 cm.
Menge: 80,000 m²

**02.03.6 Einbetten und Überschütten von Rohrleitungen**
Profilgerechtes Einbetten und Überschütten von
Rohrleitungen  mit vom AN zu liefernden
Natursteinmaterial,
die für die Bettung und Überschüttung dieser
Rohrleitung gem. DIN EN 1610 / ATV DVWK A 139 geeignet
sind.
Die Eignung der Materialien ist vor dem Einbau
nachzuweisen.
Die Verlegehinweise der Rohrhersteller sind unbedingt
zu beachten.

Rohrleitungsmaterial: DN 315 PP

Material Liefern, einbauen und verdichten.
Proctordichte mind. 95 %. Einbauhöhe 0,30 m über
Rohrscheitel.
Menge: 60,000 m³

**02.03.7 Austauschboden DIN 18196 liefern und einbauen**
Einbauen von kornabgestuften, frostunempfindlichem
Material als Austauschboden für den Einbau im
Rohrgraben oberhalb der Leitungszone.
Einbauhöhe/Abrechnungsgrenze bis UK Bodenaustausch des
Straßenbaus.
Im Wirtschaftswegebereich bis UK Oberbau
Einbau in Lagen von max. 20 cm Dicke.
Max. Abweichung von der Sollhöhe +/- 2 cm

geeignete Bodenarten nach DIN 18196:
feinkornarme Sande und Kiese: SW, SU, ST, GW, GU, GT
Gemische aus gebrochenem Material (z.B. gebrochener
Tonschiefer, Lava), nach DIN 18196 mit einer Körnung
von 0/56 bis 0/100 mit maximalem Feinkornanteil
d0,063mm < 15%.

Die Eignung der Mineralstoffe ist vor dem Einbau
nachzuweisen.

Verformungsmodul Ev2 min. 70 MPa

Mengenermittlung nach Aufmaß in eingebauten Zustand.
Ein Soll-Ist-Nachweis ist zu erbringen.
Menge: 60,000 m³

**02.03.8 Leitungen + Kabel längs sichern**
Versorgungsleitungen und Kabel aller Medien längs zum
Kanalgraben (einschl. evtl. Tieferkofferung), aus
verschiedenen Materialien, in Betrieb,
Außendurchmessser in mm 10 bis 150,
sichern, z.B. durch Aufhängen am Verbau oder
Unterstützen der Leitung. Erschwernisse bei Erd- und
Verbauarbeiten als anteilige Handschachtung sind
einzukalkulieren.
Die Angaben der Versorgungsträger sind einzuhalten.
Die Leitungen müssen während der Bauarbeiten
ununterbrochen in Betrieb bleiben.
Trassenbreite: 0,40 - 0,80 m
Einbauhöhe: 0,40 -0,80 m.
Tiefe der Leitungsachse unter Gelände bis 1,50 m.
Bei einem lichten Abstand der Leitungen von weniger als
40 cm in den Achsen wird nur eine Leitung abgerechnet.
Diese Position wird nur abrechnungsfähig nach
Zustimmung des AG bzw. der örtl. Bauüberwachung.
Menge: 70,000 m

**02.03.9 Leitungen + Kabel schräg + quer sichern**
Versorgungsleitungen und Kabel aller Medien schräg und
quer zum Kanalgraben (einschl. evtl. Tieferkofferung),
aus verschiedenen Materialien, in Betrieb,
Außendurchmessser in mm 10 bis 150,
sichern, z.B. durch Aufhängen am Verbau oder
Unterstützen der Leitung. Erschwernisse bei Erd- und
Verbauarbeiten als anteilige Handschachtung sind
einzukalkulieren.
Die Angaben der Versorgungsträger sind einzuhalten.
Die Leitungen müssen während der Bauarbeiten
ununterbrochen in Betrieb bleiben.
Trassenbreite: 0,40 - 0,80 m
Einbauhöhe: 0,40 -0,80 m.
Tiefe der Leitungsachse unter Gelände bis 1,50 m.
Bei einem lichten Abstand der Leitungen von weniger als
40 cm in den Achsen wird nur eine Leitung abgerechnet.
Diese Position wird nur abrechnungsfähig nach
Zustimmung des AG bzw. der örtl. Bauüberwachung.
Menge: 20,000 m

#### Bereich 02.04 Rohrverlegung

**02.04.1 Hochlast-Vollwand-Kanalrohr DN 315 Polypropylen SN 16**
Hochlast-Vollwand-Kanalrohr DN 315 Polypropylen SN 16
verlegen. PP-Rohre nach
DIN EN 1852 mit Doppelsteckmuffe und formschlüssig
fixierten Dichtungen aus EPDM, Dichtheit bis mind. 2,5
bar nachgewiesen. Ringsteifigkeit mind. 16 kN/m²,
hochabriebfest, ohne Zusatz von Füllstoffen.
Rohrleitung innen mit Hersteller-, Durchmesser- und
Werkstoffangabe signiert.
Farbe: orange mit IR- reflektierenden Farbpigmenten.
Untere Bettungsschicht nach DIN EN 1610 Typ 1, 100 mm,
Auflagerwinkel 90 Grad, Abdeckung 150 mm,
Verfüllmaterial für Bettungsschichten, Seitenverfüllung
und Abdeckung nach DIN EN 1610 oder gemäß
Herstellerangabe, Proctordichte: min. 95 %.

Inkl. aller Schnitte und Passtücken
Menge: 75,000 m

**02.04.2 Abzweig DN 315/160 PP**
Abzweig DN 315/160 PP SN 16

Abzweig DN 315 / 160 PP
45 Grad

liefern und einbauen
Menge: 6,000 Stk

**02.04.3 Bogen DN 315 PP**
Bogen DN 315 PP SN 16

Bogen 15-45°

liefern und einbauen
Menge: 10,000 Stk

**02.04.4 Rohrkupplung zur axialen Verbindung**
Rohrkupplung mit DIBt-Zulassung, zur variablen,
stufenlosen Verbindung von Abwasserrohren der gleichen
Nennweite aus unterschiedlichen bzw. gleichen
Werkstoffen mit vollwandiger, geschäumter, gerippter,
gekammerter oder gewellter Wandung in beliebiger
Kombination, bestehend aus: Rohrkupplung  mit
Dichtungskörper nach DIN EN 681-1, mit mehrfachem
Doppeldichtprofil und mittig umklappbarem Rohranschlag,
Fixier- und Zentrierkorb, aus bruchstabilem,
hochschlagfesten Polyamid mit beidseitig integriertem
Bandführungskanal sowie zwei Spannbändern aus nicht
rostenden Stahl mit jeweiliger Gegenbandeinlage und
Click-System, Funktionsprüfung nach DIN 4060 und DIN EN
295-4, nachgewiesene Dichtigkeit bis 2,5 bar Prüfdruck
als Wasserinnendruck, nach Montageanleitung des
Herstellers einbauen.

vorh. Leitung: DN 300B
gepl. Leitung: DN 315 PP
Menge: 2,000 Stk

**02.04.5 Stahlbetonrohre DN 600 verlegen.**
Stahlbetonrohre nach DIN EN 1916 + DIN V 1201
kreisförmig mit Muffe, im vorgeschriebenen Gefälle
verlegen. Die Rohre müssen den Anforderungen der FBS -
Qualitätsrichtlinien genügen.
Verlegung nach DIN EN 1610 auf Rohrauflager in
verbauten Gräben. Dichtung aus Elastomeren DIN 4060,
Teil 1, nach Vorschrift des Rohrherstellers.
Rohre: DN 600 SB
Baulänge: 3000 mm
Menge: 5,000 m

**02.04.6 Gelenkstücke DN 600 SB (Zulage)**
Gelenkstücke in Standard-Baulänge 1 m, mit und ohne
Muffe, kalibriertes Spitzende zur gelenkigen
Schachtanbindung als Zulage zur Rohrposition einbauen.

Rohr : DN 600 SB
Menge: 1,000 Stk

**02.04.7 Passstücke kalibriert DN 600 SB (Zulage)**
Passstücke, kalibriert, mit und ohne Muffe zur
Einhaltung der geplanten Haltungslängen als Zulage zur
Rohrposition einbauen.

Da die erforderliche Länge der Passstücke abhängig ist
von der Lieferlänge der Rohre und den Abmessungen der
Schachtunterteile, ist diese von der bauausführenden
Firma für die Bestellung selbst zu ermitteln. Der
Aufwand hierfür ist in den EP einzukalkulieren.

Rohr : DN 600 SB
Menge: 1,000 Stk

**02.04.8 Mandschette DN 600 SB**
Übergangskupplungen für erdverlegte Abwasserleitungen
2,5 bar druckdicht, in Hochdruckspülfester Ausführung
zum Verbinden zweier Schnittenden von Abwasserrohren.
Anwendungsfall gemäß allgemeiner bauaufsichtlichen
Zulassung - für Übergänge aller Rohrmaterialien
-EPDM-Dichtung nach DIN EN 681-1 mit Führungsrillen zur
Fixierung der Spannbänder und Scherbänder aus Edelstahl
nach DIN EN 10 088-2 und deren Verbindungen in
korrosionsresistenter, getoxter Ausführung
Rohr 1: DN 600 SB
Rohr 2: DN 600 SB
Menge: 2,000 St

#### Bereich 02.05 Schachtbauwerke

**02.05.1 Sauberkeitsschicht aus Ortbeton**
Sauberkeitsschicht aus Ortbeton
Ortbeton aus unbewehrten Beton
als Normalbeton nach DIN 1045
Beton C 8/10 liefern und in
Teilmengen von ca. 0,25 m³
als Sauberkeitsschicht unter Schächte einbauen.
Dicke=  0,10 m.
Der Nachweis ist über Lieferschein zu erbringen.
Einschließlich aller erforderlichen Materialien und
Nebenleistungen.
Menge: 2,000 m³

**02.05.2 Schachtunterteil DN 1000, DN 315/315/315/315**
Schachtunterteil DN 1000 versetzen
nach DIN EN 1917 + DIN V 4034-1, Stahlbetonfertigteil
in FBS-Qualität aus wasserundurchlässigem Beton mit
Schachtfutter für die gelenkige Anbindung von
Abwasserrohren

Monolitische Bauweise von Schachtunterteil und Gerinne
Betonfestigkeit: C40/50

Gerinne bis: Scheitel

- Steigbügel DIN 19555 Form B, Stahl, PE-ummantelt

Anschlüsse:
Zulauf 1: DN 315 PP
Zulauf 2:  DN 315 PP
Zulauf 3:  DN 315 PP
Ablauf  :  DN 315 PP

Abwinklung im Gerinne nach Ausführungsplänen ist
einzurechnen.

Geeignet zum Aufsetzen eines Schachtringes aus
Beton nach DIN EN 1917 + DIN V 4034-1

Haltungsgefälle und Sohlgefälle: bis  40 Promille

In den EP mit einzurechnen ist der erforderliche
Mehraufwand für den Anschluss der Kanalrohre.
Menge: 1,000 Stk

**02.05.3 Schachtunterteil DN 1000, DN 315/315**
Schachtunterteil DN 1000 versetzen
nach DIN EN 1917 + DIN V 4034-1, Stahlbetonfertigteil
in FBS-Qualität aus wasserundurchlässigem Beton mit
Schachtfutter für die gelenkige Anbindung von
Abwasserrohren

Monolitische Bauweise von Schachtunterteil und Gerinne
Betonfestigkeit: C40/50

Gerinne bis: Scheitel

- Steigbügel DIN 19555 Form B, Stahl, PE-ummantelt

Anschlüsse:
Zulauf 1:  DN 315 PP
Zulauf 2:  -
Ablauf  :  DN 315 PP

Abwinklung im Gerinne nach Ausführungsplänen ist
einzurechnen.

Geeignet zum Aufsetzen eines Schachtringes aus
Beton nach DIN EN 1917 + DIN V 4034-1

Haltungsgefälle und Sohlgefälle: bis  40 Promille

In den EP mit einzurechnen ist der erforderliche
Mehraufwand für den Anschluss der Kanalrohre.
Menge: 2,000 Stk

**02.05.4 Schachtunterteil DN 1000, DN 315/600**
Schachtunterteil DN 1000 versetzen
nach DIN EN 1917 + DIN V 4034-1, Stahlbetonfertigteil
in FBS-Qualität aus wasserundurchlässigem Beton mit
Schachtfutter für die gelenkige Anbindung von
Abwasserrohren

Monolitische Bauweise von Schachtunterteil und Gerinne
Betonfestigkeit: C40/50

Gerinne bis: Scheitel

- Steigbügel DIN 19555 Form B, Stahl, PE-ummantelt

Anschlüsse:
Zulauf 1:  DN 315 PP
Zulauf 2:  -
Ablauf  :  DN 600 SB

Abwinklung im Gerinne nach Ausführungsplänen ist
einzurechnen.

Geeignet zum Aufsetzen eines Schachtringes aus
Beton nach DIN EN 1917 + DIN V 4034-1

Haltungsgefälle und Sohlgefälle: bis  40 Promille

In den EP mit einzurechnen ist der erforderliche
Mehraufwand für den Anschluss der Kanalrohre.
Menge: 1,000 Stk

**02.05.5 Zulage Gefällestutzen**
Zulage zu den Schachtunterteilen für die Einhaltung des
Haltungsgefälles in der Rohreinbindung durch Verwendung
entsprechender Schachtfutter über 4 % Gefälle.
Menge: 4,000 Stk

**02.05.6 Schachtring 1000 x 500 einbauen**
Schachtring nach DIN EN 1917 + DIN V 4034-1,
Stahlbetonfertigteil in FBS-Qualität aus
wasserundurchlässigem Beton entspr. DIN 4034-1,
inklusive integrierter Dichtung und Lastverteilungsring
nach DIN EN 681-1 und DIN 4060 einbauen. Die
Anforderungen bezüglich einer sicheren nicht federnden
Lastübertragung (§ 4.3.15 DIN V 4034-1)sind ohne
Frischmörtelschicht zu erfüllen.

Größe:  DN 1000 x 500 mm

- Steigbügel DIN 19555 Form B, Stahl, PE-ummantelt
Menge: 4,000 Stk

**02.05.7 Schachtring 1000 x 750 einbauen**
Schachtring nach DIN EN 1917 + DIN V 4034-1,
Stahlbetonfertigteil in FBS-Qualität aus
wasserundurchlässigem Beton entspr. DIN 4034-1,
inklusive integrierter Dichtung und Lastverteilungsring
nach DIN EN 681-1 und DIN 4060 einbauen. Die
Anforderungen bezüglich einer sicheren nicht federnden
Lastübertragung (§ 4.3.15 DIN V 4034-1)sind ohne
Frischmörtelschicht zu erfüllen.

Größe:  DN 1000 x 750 mm

- Steigbügel DIN 19555 Form B, Stahl, PE-ummantelt
Menge: 3,000 Stk

**02.05.8 Schachthals 1000 x 625 x 600 einbauen**
Schachthals nach DIN EN 1917 + DIN V 4034-1,
Stahlbetonfertigteil in FBS-Qualität aus
wasserundurchlässigem Beton entspr. DIN 4034-1,
inklusive integrierter Dichtung und Lastverteilungsring
nach DIN EN 681-1 und DIN 4060 einbauen. Die
Anforderungen bezüglich einer sicheren nicht federnden
Lastübertragung (§ 4.3.15 DIN V 4034-1)sind ohne
Frischmörtelschicht zu erfüllen.

Größe DN:  1000 mm
Einstieg D: 625 mm
Bauhöhe: 600 mm

- Steigbügel DIN 19555 Form B, Stahl, PE-ummantelt
Menge: 4,000 Stk

**02.05.9 Auflagering D 625 mm**
Auflagering DIN 4034, Teil 1, Typ 2, verschiebesicher
Bauhöhe 40 bis 100 mm einbauen.
Lichte Weite 625 mm.
Fugendichtung mit Zementmörtel DIN 1045.
Menge: 8,000 Stk

**02.05.10 Schachtabdeckung Einwalzdeckel**
Schachtabdeckung mit PEWEPREN Einlage, Klasse D 400,
entsprechend DIN EN 124, LW. 605, Einbauhöhe 150-190,
mit Lüftungsöffnungen.

Schachtabdeckung zum oberflächenbündigen Einbau in
bituminöse Fahrbahnbeläge Klasse D 400 entsprechend DIN
EN 124 mit einbau- und fahrtrichtungsunabhängiger
rutschfester Oberfläche lichte Weite Ø 605 mm, Bauhöhe
Rahmen 140 mm, Einbauhöhe 150-190mm, ohne Scharnier
Rahmen  aus Gusseisen, mit winkelförmigem Querschnitt,
mit eckigem Flanschrand,  hochziehbar, rund, mit
integrierter Aufnahme für Einstieghilfe entsprechend
DIN 19572, mit 4 Taschen zum Einhängen eines
Schmutzfängers nach DIN 1221, mit formschlüssig
gesicherter PEWEPREN Einlage, Nut für Einlage
mechanisch bearbeitet, kompatibel zu Deckel DIN 19584,
mit metallischem Adapterring Deckel aus Gusseisen,
Gewicht ca. 43 kg, Auflagefläche mechanisch bearbeitet,
 mit zwei wartungsfreien, schraublosen und
verkehrssicheren Arretierungen aus hochverschleißfestem
Kunststoff, Gewicht ca. 101 kg, bei Ausführung mit
Lüftungsöffnungen: Lüftungsquerschnitt 323 cm².
Einschließlich Schmutzfänger mit gekreuzten
Tragestangen nach DIN 1221.

Einzurechnen ist weiterhin das provisorische Abdecken
der Schächte bis zum endgültigen Einbau der Abdeckungen
sowie die Sicherung der Schächte. Die Abdeckung ist
abschnittsweise entsprechend dem Strassenbau einzubauen
und auf das fertige Strassenniveau anzugleichen.
Entsprechender Mehraufwand, Erschwernisse,
Behinderungen etc. werden nicht gesondert vergütet,
sondern sind mit dem Einheitspreis abgegolten.
Menge: 4,000 Stk

#### Bereich 02.06 Anschlussleitungen

**02.06.1 Unterbau aufnehmen, lagern und wieder einbauen**
Bereits eingebautes Unterbaumaterial (Krotzenlage,
Austauschboden) des Straßenneubaus aufnehmen, für den
Wiedereinbau seitlich getrennt lagern und nach
Fertigstellung der Kanalarbeiten wieder einbauen.
Fehlmengen sind zu ersetzen.
Abrechnung erfolgt nach tatsächlich verbauten Mengen.
Max. Abweichung von der Sollhöhe +/- 2 cm
Tragfähigkeitswert:
Ev2 > 70 MPa,
Ev2/ Ev1 < 2,3
Einschließlich aller erforderlichen Materialien und
Nebenleistungen.
Menge: 10,000 m³

**02.06.2 Boden BM-0 - BM-F0* lösen und entsorgen**
Aushub ist profilgerecht zu lösen, zu laden und zu
einer amtlich zugelassenen Deponie zu transportieren
oder einer Verwertung gemäß LAGA TR Boden zuzuführen.
Anfallende Entsorgungskosten und Gebühren einschl. der
Deklarationsanalyse sind einzukalkulieren.

Aushub im Bereich Römerstraße Kanalhausanschlüsse

Homogenbereich: B1, B2

Gemäß den Bodengutachten:

- Labor Hart vom 29.10.2025
- Labor Hart vom 29.09.2020

Aushub im Bereich: Gesamter Bausellenbereich bis UK
Bodenverbesserung

Einbauklasse: BM-0 bis BM-F0* nach EBV
  Z0 - Z0* nach LAGA

Einschließlich aller erforderlichen Materialien und
Nebenleistungen.
Menge: 50,000 m³

**02.06.3 Verbau für Gräben u. Schächte herstellen**
Verbau für Gräben u. Schächte herstellen
Verbau gem. DIN 4124 für Leitungsgraben nach Wahl des
AN (z.B. Verbauboxen) entsprechend statischen und
konstruktiven Erfordernissen herstellen, vorhalten und
von der Baustelle entfernen.
Abgerechnet wird je Grabenwand nach Länge in der Achse
des Verbaus, horizontal, multipliziert mit der Höhe
zwischen Grabensohle und der vorgeschriebenen Oberkante
des Verbaues, andernfalls bis 5 cm über UK ausgebaute
Asphaltschicht.
Verbau für zugehörigen Leitungsgraben als Stufengraben
und Schachtbaugruben.

Grabentiefe  bis 2,5 m
Breite der Grabensohle bis 1,20 m
Abrechnungshorizont: ab UK Austauschboden + 5 cm
Menge: 100,000 m²

**02.06.4 Rohplanum im Kanalgraben herstellen**
Nach dem Erdaushub ist ein Rohplanum für den Einbau des
Bodenaustauschs unterhalb der Leitungszone
herzustellen.
Max. Abweichung von der Sollhöhe +/-2 cm.
Menge: 30,000 m²

**02.06.5 Einbetten und Überschütten von Rohrleitungen**
Profilgerechtes Einbetten und Überschütten von
Rohrleitungen  mit vom AN zu liefernden
Natursteinmaterial,
die für die Bettung und Überschüttung dieser
Rohrleitung gem. DIN EN 1610 / ATV DVWK A 139 geeignet
sind.
Die Eignung der Materialien ist vor dem Einbau
nachzuweisen.
Die Verlegehinweise der Rohrhersteller sind unbedingt
zu beachten.

Rohrleitungsmaterial: PP DN 160

Material Liefern, einbauen und verdichten.
Proctordichte mind. 95 %. Einbauhöhe 0,30 m über
Rohrscheitel.
Menge: 20,000 m³

**02.06.6 Austauschboden DIN 18196 liefern und einbauen**
Einbauen von kornabgestuften, frostunempfindlichem
Material als Austauschboden für den Einbau im
Rohrgraben oberhalb der Leitungszone.
Einbauhöhe/Abrechnungsgrenze bis UK Bodenaustausch des
Straßenbaus.
Im Wirtschaftswegebereich bis UK Oberbau
Einbau in Lagen von max. 20 cm Dicke.
Max. Abweichung von der Sollhöhe +/- 2 cm

geeignete Bodenarten nach DIN 18196:
feinkornarme Sande und Kiese: SW, SU, ST, GW, GU, GT
Gemische aus gebrochenem Material (z.B. gebrochener
Tonschiefer, Lava), nach DIN 18196 mit einer Körnung
von 0/56 bis 0/100 mit maximalem Feinkornanteil
d0,063mm < 15%.

Die Eignung der Mineralstoffe ist vor dem Einbau
nachzuweisen.

Verformungsmodul Ev2 min. 45 MPa

Mengenermittlung nach Aufmaß in eingebauten Zustand.
Ein Soll-Ist-Nachweis ist zu erbringen.
Menge: 30,000 m³

**02.06.7 MW-Kanalrohr DN 160 PP SN 16**
Hochlast-Vollwand-MW-Kanalrohr
DN 160 Polypropylen SN 16 Hochlast-Vollwand-Kanalrohr
für Abwasserleitungen liefern und
verlegen.
Rohre nach DIN EN 1852 mit Steckmuffe und fest
eingelegter Dichtung aus EPDM (Standard),
Ringsteifigkeit mind. 16 kN/m2 nachgewiesen,
hochabriebfest, ohne Zusatz von Füllstoffen.
Rohrleitung innen mit Hersteller-, Durchmesser- und
Rohstoffangabe signiert.
Farbe: orange
Untere Bettungsschicht nach DIN EN
1610 Typ 1, 100 mm,
Auflagerwinkel 90 Grad,
Abdeckung 150 mm,
Verfüllmaterial für Bettungsschichten,
Seitenverfüllung und Abdeckung
nach DIN EN 1610,
Proctordichte: min.95 %.

Einschließlich aller erforderlichen Materialien und
Nebenleistungen.
Menge: 28,000 m

**02.06.8 Bogen DN 160 PP 15 - 45°**
Zulage für Bögen DN 160 PP. Materialgüte,
Materialeigenschaften, Dichtsystem und Farbe wie
Rohrleitung.
Nachgewiesene Ringsteifigkeit mindestens 16 kN/m².
Abwinklung: 15 - 45 Grad
Menge: 40,000 Stk

**02.06.9 Abzweig DN 315/160 PP**
Abzweig DN 315/160 PP SN 16

Abzweig DN 315 / 160 PP
45 Grad

liefern und einbauen
Menge: 12,000 Stk

**02.06.10 Rohrkupplung zur axialen Verbindung**
Rohrkupplung mit DIBt-Zulassung, zur variablen,
stufenlosen Verbindung von Abwasserrohren der gleichen
Nennweite aus unterschiedlichen bzw. gleichen
Werkstoffen mit vollwandiger, geschäumter, gerippter,
gekammerter oder gewellter Wandung in beliebiger
Kombination, bestehend aus: Rohrkupplung  mit
Dichtungskörper nach DIN EN 681-1, mit mehrfachem
Doppeldichtprofil und mittig umklappbarem Rohranschlag,
Fixier- und Zentrierkorb, aus bruchstabilem,
hochschlagfesten Polyamid mit beidseitig integriertem
Bandführungskanal sowie zwei Spannbändern aus nicht
rostenden Stahl mit jeweiliger Gegenbandeinlage und
Click-System, Funktionsprüfung nach DIN 4060 und DIN EN
295-4, nachgewiesene Dichtigkeit bis 2,5 bar Prüfdruck
als Wasserinnendruck, nach Montageanleitung des
Herstellers einbauen.

vorh. HA-Leitung: DN 160 Material unbekannt
gepl. HA-Leitung: DN 160 PP
Menge: 16,000 Stk

#### Bereich 02.07 Dokumentation

**02.07.1 Einmessen der Anschlussleitungen**
Einmessen der Hausanschlüsse
Einmessen der Hausanschlussleitungen
lage - und höhenmäßig,
RW- , SW- bzw. MW- Kanal,
Sohlhöhe des Anschluss- Stutzen sowie des
Rohrleitungsendesauf NN bezogen .

Die Anfangs - und Endpunkte sind jeweils mit einer
Dreiecksvermessung auf die Schächte einzumessen und der
Leitungsverlauf vom Hauptrohr /Anschlussschacht bis zum
Ende
des Hausanschlusses, einschließlich aller Formteile
nachvollziehbar darzustellen.
Für jeden Hausanschluss ist ein separtes Aufmaßblatt zu
erstellen.
Die Rohrenden müssen auch nach den erfolgten Arbeiten
anhand der Skizzen in der Örtlichkeit wieder
herstellbar sein.
Menge: 12,000 Stk

**02.07.2 Fotodokumentation**
Fotodokumentation der Kanal- Hausanschlüssen bzw.
Straßenabläufe
Fotodokumentation der Kanal - Hausanschlüssen im
offenen Graben .
In der Leistung enthalten ist die Herstellung von mind.
2 Farbfotos je Hausanschluss . Aus den Bildern müssen
die Lageund Anzahl der eingebauten Rohrleitungen und
Formstücke sowie Grabentiefe zweifelsfrei erkennbar
sein.
Die Fotos sind so zu erstellen, dass eine eindeutige
Zuordnung zum Hausanschluss möglich ist .
Zusätzlich ist mit der Schlussrechnung eine CD/ DVD mit
den digitalen Fotos im jpg- F ormat einzureichen.
Die Hausnummer ( Parzellennummer) ist einzutragen.
Die Dokumentation ist 2- f ach in gesonderten Ordnern
vorzulegen.
Die Dokumentation ist als Ergänzung und Unterstützung
von Aufmaß und Bestandsplan vorgesehen.
Bei fehlenden oder nicht erfolgten Aufnahmen wird kein
Formstück anerkannt.
Sofern die Grabenverfüllung ohne die erforderlichen
Aufnahmen erfolgt, gehen sämtliche Leistungen für das
nochmalige Öffnen und Schließen des Grabens zu Lasten
des AN !
Menge: 12,000 Stk

#### Bereich 02.08 Kontrollprüfungen

*Hinweis*
Die TV-Befahrung wird durch den AG veranlasst und ist
nicht Teil der Ausschreibung.
Der AN hat dem AG die Fertigstellung des Kanals mit 3
Wochen Vorlauf mitzuteilen.
Ein Zeitraum zur TV-Befahrung ist im Arbeitsablauf
vorzusehen und wird nicht gesondert vergütet.

**02.08.1 Dynamische Lastplattendruckversuche durchführen**
Dynamischer Lastplattendruckversuch im Kanalgraben als
Kontrollprüfung zur Festlegung des erforderlichen
Bodenaustausches in der Grabensohle durchführen. Die
Durchführung der LP-Versuche hat durch ein anerkanntes
neutrales Baugrundlabor zu erfolgen.
Menge: 2,000 Stk

**02.08.2 Rammsondierung nach DIN 4094**
Rammsondierung
nach DIN 4094 / ATV -DVWK A 139, zur Überprüfung der
erreichten Verdichtung ausführen.
Ausführung:  12 Schläge
Gerät:  leichte Rammsonde
Spitzenquerschnitt:  5 cm²
Ansatzpunkt:  OK Graben
Tiefe  ca. 2,00 - 3,50 m
n10= 12 Schläge je 10 cm.
Die Sondierung muss den gesamten Verfüllbereich-
Hauptverfüllung einschließlich Leitungszone- erfassen.
Die Abrechnung erfolgt Dezimeter genau.

1 Rammsondierung pro Haltung

Zusätzlich zur Eigenüberwachung
Auf Anordung des AG
Menge: 8,000 m

**02.08.3 Muffendruckprüfungen DN 315 PP**
Muffendruckprüfung DN 315 PP SB einschl. Protokolle
nach Anforderung der DIN 1610 sowie den
ATV-Regelwerken.
Menge: 30,000 St

**02.08.4 Dichtheitsprüfung Schächte**
Schacht auf Dichtheit prüfen mit Wasser.
Einschl. Protokolle.
Die Kosten für Beschaffen und Ableiten des Wassers sind
einzukalkulieren.
Eventuell erforderliche Wasserhaltungarbeiten werden
nicht gesondert vergütet und sind in die pos.
einzurechnen.

DN 1000
Menge: 4,000 St

USt %: 19,00
